# Panel sándwich autoportante imitación pizarra de Paneles Vallejo. Gris

- Propiedad del archivo: CONSTRUNARIO
- Formato: FIEBDC-3/2012
- Programa: Construnario Versión 3.51
- Fecha de los precios: 04/08/2022
- Divisa: EUR

**PTPZ_THT** m2 Panel sándwich autoportante imitación pizarra de Paneles Vallejo. Gris
Panel sándwich autoportante con caras externas metálicas y núcleo aislante disponible en Poliuretano (PUR) y Poliisocianurato (PIR). Este panel está diseñado por su parte exterior con una chapa que imita a la teja cerámica tradicional consiguiendo un gran acabado estético. La cara interior esta disponible en color blanco y en imitación de madera. La combinación perfecta entre estética, ligereza, facilidad de montaje y un perfecto aislamiento térmico y acústico. Panel utilizado para cubiertas inclinadas con una pendiente mínima del 7% y con un diseño urbanístico, recomendado para uso residencial, fincas rústicas y vivienda unifamiliar.
