# Panel metálico autoportante, aislado en poliuretano para cámaras frigoríficas de Extockpanel

- Propiedad del archivo: CONSTRUNARIO
- Formato: FIEBDC-3/2012
- Programa: Construnario Versión 3.51
- Fecha de los precios: 04/08/2022
- Divisa: EUR

**PSFR** m2 Panel metálico autoportante, aislado en poliuretano para cámaras frigoríficas de Extockpanel
Nuestro panel sandwich frigorífico es un panel metálico autoportante; aislante con poliuretano expandido, de gran versatilidad y facilidad de montaje. Las elevadísimas prestaciones de aislamiento térmico y a la calidad del sistema de unión, lo hacen especialmente adecuado para la realización de ambientes en los que se exija una temperatura controlada. UTILIZACIÓN Es un panel destinado a las fachadas y techos de las cámaras frigoríficas de temperatura controlada en temperatura positiva o negativa, cámaras de conservación y salas de elaboración. CARACTERÍSTICAS Panel metálico autoportante, aislado en poliuretano con junta a unión macho/hembra. El sistema de fi jación es del tipo a vista y viene aplicado en correspondencia del área predispuesta sobre el borde. VENTAJAS
