# Caja universal múltiple enlace, referencia 23001 de Seavi

- Propiedad del archivo: CONSTRUNARIO
- Formato: FIEBDC-3/2012
- Programa: Construnario Versión 3.51
- Fecha de los precios: 04/08/2022
- Divisa: EUR

**2300SEA** u Caja universal múltiple enlace, referencia 23001 de Seavi
Medidas: 66 x 66 x 44 mm. 1 elemento. 5 cajas unidas separables. 4 alojamientos para tornillos de 25 mm. (2 tornillos incluidos). Entradas para tubo pre-troqueladas: 9 para tubo de 25 mm. Enlazable en ambos sentidos y con las referencias 23005 y 23006.
