# Caja para ICP y distribución, referencia 23109 de Seavi. Hasta 6 elementos precintables (ICP 40)

- Propiedad del archivo: CONSTRUNARIO
- Formato: FIEBDC-3/2012
- Programa: Construnario Versión 3.51
- Fecha de los precios: 04/08/2022
- Divisa: EUR

**23109SEA** u Caja para ICP y distribución, referencia 23109 de Seavi. Hasta 6 elementos precintables (ICP 40)
Medidas: 309 x 178 x 80 mm. No enlazable.
