# Caja para registro o derivación, referencia 23217 de Seavi. Caja de 200 x 130 mm

- Propiedad del archivo: CONSTRUNARIO
- Formato: FIEBDC-3/2012
- Programa: Construnario Versión 3.51
- Fecha de los precios: 04/08/2022
- Divisa: EUR

**23217SEA** Caja para registro o derivación, referencia 23217 de Seavi. Caja de 200 x 130 mm
Medidas: 200 x 130 x 52 mm. Se puede usar como registro para domótica. 4 alojamientos de tornillo para fijación de la tapa con garra o tornillo de 2,8 x 25 mm. Entradas para tubo pre-troqueladas: 14 para tubo de 40 mm., 4 para tubo de 32 mm. y 4 para tubo de 25 mm. Alojamientos para tabique separador. No enlazable.
