# Pulpo chatarrero, referencia PCT 100 de Talleres Betoño. Peso operativo: 130 kg

- Propiedad del archivo: CONSTRUNARIO
- Formato: FIEBDC-3/2012
- Programa: Construnario Versión 3.51
- Fecha de los precios: 04/08/2022
- Divisa: EUR

**PCT100** u Pulpo chatarrero, referencia PCT 100 de Talleres Betoño. Peso operativo: 130 kg
Diseño compacto. Fabricado con acero de alta resistencia. Alta robustez y fiabilidad. Servicio post venta TABE.
