# Detector electrónico para fugas de gases combustibles 316-2 de Testo

- Propiedad del archivo: CONSTRUNARIO
- Formato: FIEBDC-3/2012
- Programa: Construnario Versión 3.51
- Fecha de los precios: 05/08/2022
- Divisa: EUR

**316_2TES** u Detector electrónico para fugas de gases combustibles 316-2 de Testo
Indicador de barras de 18 niveles que representa la concentración de gas, indicación adicional de nivel de fuga máxima Respuesta rápida gracias a la bomba integrada Sensor con cuello maleable para acceder a tuberías de difícil acceso Gran autonomía gracias al funcionamiento mediante batería Detección de fugas de gas rápida y precisa: el detector de fugas de gas testo 316-2 detecta en el aire de forma fiable el metano, el propano y el hidrógeno, representa la concentración de gas en la pantalla de forma simplificada en un gráfico de barras y emite una alarma en caso de excederse los valores límite.
