# Termohigrómetro 608-H2 de Testo. Con LED de alarma

- Propiedad del archivo: CONSTRUNARIO
- Formato: FIEBDC-3/2012
- Programa: Construnario Versión 3.51
- Fecha de los precios: 05/08/2022
- Divisa: EUR

**608_H2TES** u Termohigrómetro 608-H2 de Testo. Con LED de alarma
Sensor de humedad estable a largo plazo Medición continua e indicación de temperatura y humedad del aire Exactitud de la medición de temperatura de 0,5 °C Cálculo y visualización del punto de rocío Visualización de valores máx. y mín. Pantalla grande El termohigrómetro testo 608-H2 muestra en todo momento de manera bien legible los valores de temperatura, humedad del aire y punto de rocío actuales, y activa una alarma visual cuando se exceden los valores límite.
