# Cable multifibra FK48 monomodo de Televés. 48 fibras, Euroclase Dca y LSFH resistente a rayos UV, de interior/exterior

- Propiedad del archivo: CONSTRUNARIO
- Formato: FIEBDC-3/2012
- Programa: Construnario Versión 3.51
- Fecha de los precios: 05/08/2022
- Divisa: EUR

**231714** m Cable multifibra FK48 monomodo de Televés. 48 fibras, Euroclase Dca y LSFH resistente a rayos UV, de interior/exterior
Cable de 48 fibras y cubierta LSFH resistente a rayos UV, para instalación en interiores y exteriores. Se divididen en 6 micromódulos de 8 fibras, cada uno con cubierta LSFH y un color diferente. Esto mejora su organización y facilita la identificación. Se suministra en bobinas a medida (al metro)
