# Ascensor eléctrico Ecolift de Eninter. Para edificios con mucho tráfico

- Propiedad del archivo: CONSTRUNARIO
- Formato: FIEBDC-3/2012
- Programa: Construnario Versión 3.51
- Fecha de los precios: 04/11/2022
- Divisa: EUR

**ECOLIFT** u Ascensor eléctrico Ecolift de Eninter. Para edificios con mucho tráfico
Ideal para edificios altos con mucho tráfico. Óptimo también en modernizaciones y para rehabilitaciones. Silencioso y confortable gracias al sistema Gearless. Sensible con el medioambiente. Bajo consumo energético.
