# Cabina modular de ascensor modelo Wild de Eninter. Mantenimiento reducido

- Propiedad del archivo: CONSTRUNARIO
- Formato: FIEBDC-3/2012
- Programa: Construnario Versión 3.51
- Fecha de los precios: 04/11/2022
- Divisa: EUR

**WILD** u Cabina modular de ascensor modelo Wild de Eninter. Mantenimiento reducido
Esta cabina de ascensor es nuestra gran novedad. Es la primera cabina modular del mercado y la más económica de mantener. Su sistema de montaje único permite la sustitución de sus paneles sin necesidad de desmontar toda la cabina. De esta forma, puedes tener tu cabina siempre en perfectas condiciones o incluso su renovación a un coste muy reducido. Si lo que quieres es versatilidad, practicidad y la libertad para mantener tu cabina siempre en buen estado, no te lo pienses y elige WILD.
