# Bomba de calor aire-agua split, modelo aeroTHERM de Vaillant

- Propiedad del archivo: CONSTRUNARIO
- Formato: FIEBDC-3/2012
- Programa: Construnario Versión 3.51
- Fecha de los precios: 05/08/2022
- Divisa: EUR

**AERPTHERM** u Bomba de calor aire-agua split, modelo aeroTHERM de Vaillant
Funcionamiento silencioso, incluso para instalación en terraza Alta eficiencia y ahorro de costes de operación Puede combinarse con un Sistema solar fotovoltaico Desarrollado y fabricado por Vaillant en la UE Susceptible de recibir subvenciones como energía renovable
