# Calderas de condensación mural modelo ecoTEC Plus de Vaillant. Consumo eléctrico reducido: menos de 2W

- Propiedad del archivo: CONSTRUNARIO
- Formato: FIEBDC-3/2012
- Programa: Construnario Versión 3.51
- Fecha de los precios: 05/08/2022
- Divisa: EUR

**ECOTECPLUS** u Calderas de condensación mural modelo ecoTEC Plus de Vaillant. Consumo eléctrico reducido: menos de 2W
La mejor elección para cambiar tu antigua caldera Consumo eléctrico reducido, menos de 2W Agua caliente instantánea más rápida y estable gracias a la microacumulalación Display muy intuitivo y fácil de usar. Ideal para hibridarla con bomba de calor y combinarla con energía solar
