# Bomba de calor compacta para ACS, modelo aeroSTOR de Vaillant

- Propiedad del archivo: CONSTRUNARIO
- Formato: FIEBDC-3/2012
- Programa: Construnario Versión 3.51
- Fecha de los precios: 05/08/2022
- Divisa: EUR

**AROSTOR** u Bomba de calor compacta para ACS, modelo aeroSTOR de Vaillant
Sistema renovable y ecológico Muy silencioso Máximo ahorro Control avanzado Máximo confort
