# Sistema de estacionamiento estàndard con control semiautomático, referencia SDH-2 de Duplex Park. Para 2 vehículos

- Propiedad del archivo: CONSTRUNARIO
- Formato: FIEBDC-3/2012
- Programa: Construnario Versión 3.51
- Fecha de los precios: 05/08/2022
- Divisa: EUR

**SDH_2** u Sistema de estacionamiento estàndard con control semiautomático, referencia SDH-2 de Duplex Park. Para 2 vehículos
Capacidad de carga de 2.500Kg/plaza Motor de 3Kw Corriente trifásica de 380 Sistema de elevación hidráulico Guías CER Medida plataforma 5200mm x 2500 mm Normativa EN14010-2009-12 Seguridad de la maquinaria: equipos para el estacionamiento de vehículos motorizados con motor. Directiva de maquinaria 2006/42/E
