# Plataforma giratoria, referencia SG4.1 de Duplex Park. Diámetro plataforma: 4100mm

- Propiedad del archivo: CONSTRUNARIO
- Formato: FIEBDC-3/2012
- Programa: Construnario Versión 3.51
- Fecha de los precios: 05/08/2022
- Divisa: EUR

**SG41** u Plataforma giratoria, referencia SG4.1 de Duplex Park. Diámetro plataforma: 4100mm
Sistema de desbloqueo motriz semiautomático Giro 40” 360º Estructura Viga U 80 P-Laminado ST-52 IPE 80 P-Laminado Cuadro eléctrico con botonera Mando a distancia (hombre presente) Chapa superior antideslizante lagrimada acero carbono Motor –Reductor 0,75KW IEC71 por fricción, giro dos sentidos Alimentación corriente a 230v Monofásica, Conjunto cojinete central cónico 32209 Rodamentos exteriores Ø 70mm 7004 (rodadura suave y más silenciosa que las metálicas)
