# Mueble de baño serie Moment de Salgar. 1 cajón 800 intense. 797 x 356 x 452 mm

- Propiedad del archivo: CONSTRUNARIO
- Formato: FIEBDC-3/2012
- Programa: Construnario Versión 3.51
- Fecha de los precios: 05/08/2022
- Divisa: EUR

**91361SAL** u Mueble de baño serie Moment de Salgar. 1 cajón 800 intense. 797 x 356 x 452 mm
Con la serie de muebles de baño MOMENT, Salgar vuelve a los orígenes artesanos del mueble apostando por la madera natural. Siéntela y disfruta de momentos especiales y únicos en tu baño. Los muebles de baño Moment están fabricados con materiales altamente resistentes a la humedad y la torsión, siendo su material principal tablero multicapa de abedul con chapa natural de fresno, roble o nogal. Moment cuida cada detalle, está diseñada con uñero biselado de 45º perfectamente alienado y una durabilidad garantizada gracias al acabado con barniz acrílico, altamente resistente a la humedad. Además, cada mueble es único como únicas son las vetas de la madera. Los muebles de la serie están disponibles en tres acabados: pure, real, intense, en diferentes medidas y en opciones de 1 cajón, 2 cajones y 3 cajones. Los muebles MOMENT cuentan con cajón superior con salvasifón, y cajones de extracción total con cierre amortiguado, capacidad de 40kg. En el caso del mueble de 1 cajón podemos colocarlo suspendido o como coqueta a suelo (patas incluidas) y necesita combinarlo con sifón reducido para lavabos integrados. Los muebles de dos cajones son suspendidos y los de tres cajones a suelo (incluye patas) Moment también cuenta con productos auxiliares como coquetas, pilares o repisas, perfectos para aumentar tu capacidad de almacenamiento.
