# Lavabo serie Mam 900 de Salgar. Coqueta a la derecha solid surface. Sin sifón ni desagüe clicker ni grifo. 910 x 12 x 510 mm

- Propiedad del archivo: CONSTRUNARIO
- Formato: FIEBDC-3/2012
- Programa: Construnario Versión 3.51
- Fecha de los precios: 05/08/2022
- Divisa: EUR

**87596SAL** u Lavabo serie Mam 900 de Salgar. Coqueta a la derecha solid surface. Sin sifón ni desagüe clicker ni grifo. 910 x 12 x 510 mm
-Lavabo integral MAM de solid surface, sin taladro para el grifo, para grifo de pared.
