# Mampara modelo Helsinki de Salgar. Frontal de 2P y 2F Transparente. 1600 - 1640 x 1950 mm 1600. Corredera

- Propiedad del archivo: CONSTRUNARIO
- Formato: FIEBDC-3/2012
- Programa: Construnario Versión 3.51
- Fecha de los precios: 05/08/2022
- Divisa: EUR

**22467SAL** u Mampara modelo Helsinki de Salgar. Frontal de 2P y 2F Transparente. 1600 - 1640 x 1950 mm 1600. Corredera
La serie HELSINKI de mamparas se caracteriza por sus formas puras y minimalistas. Aúna diseño y tecnología, empleando materiales que garantizan calidad y personalidad formando un espacio perfecto que invita a acceder a su interior. La mampara frontal HELSINKI de pared a pared está compuesta por dos puertas correderas y dos frontales fijos. Ambos fabricados en cristal transparente templado de 6mm y un perfil de aluminio en cada extremo de los frontales fijos acabados en plata brillo con asas cromadas y sin perfil interior. Esta mampara es reversible con sus rodamientos visibles. Además, al contar con una puerta corredera, Salgar ofrece un sistema de liberación de puertas facilitándote más espacio para su limpieza. Está disponible en cinco medidas entre 1600 y 1800 mm. El tamaño de las puertas de acceso variará en función del tamaño de la mampara. Las dimensiones del acceso están entre 632 – 712 mm. Lo que no varía es su altura de 1950mm. El ancho del frontal permite una expansión de 20mm en cada uno de los dos perfiles y también añadir un perfil supletorio opcional en diferentes medidas para mejorar la adaptación exacta al espacio de tu baño. El tratamiento anti-cal es opcional. Es un sistema que facilita su limpieza, de tal manera que las gotas resbalan con mayor facilidad. Es un sistema que garantiza un mantenimiento mínimo y una protección antibacterias prolongada durante varios años. Resistente a las aguas más duras, fácil de limpiar, eliminación de bacterias y no menos importante, elimina la necesidad de limpiar la mampara con productos de limpieza abrasivos. Su precio incluye la mampara frontal de ducha. El kit de cierre imantado es opcional.
