# Armario modelo Alliance 600 de Salgar. 2 puertas, Espejo doble. 630 x 666 x 150 mm

- Propiedad del archivo: CONSTRUNARIO
- Formato: FIEBDC-3/2012
- Programa: Construnario Versión 3.51
- Fecha de los precios: 05/08/2022
- Divisa: EUR

**91100SAL** u Armario modelo Alliance 600 de Salgar. 2 puertas, Espejo doble. 630 x 666 x 150 mm
Armario ALLIANCE 600 2 puertas espejo doble con interruptor y enchufe y luz led superior/inferior, IP44 (13,5W) ROBLE ÁFRICA 630 x 666 x 150 mm
