# Ascensor hidráulico modelo MP-H de MP ascensores. Edificios con bajo/medio tráfico

- Propiedad del archivo: CONSTRUNARIO
- Formato: FIEBDC-3/2012
- Programa: Construnario Versión 3.51
- Fecha de los precios: 05/08/2022
- Divisa: EUR

**MPH_MP** u Ascensor hidráulico modelo MP-H de MP ascensores. Edificios con bajo/medio tráfico
Ascensor hidráulico CARGA: De 320 kg a 6500 kg en Serie “C” De 320 kg a 1000 kg en Serie “S” CAPACIDAD: De 4 hasta 86 personas VELOCIDAD: 0.4 m/s, 0.63 m/s y 0.52 m/s RECORRIDO: Hasta 27 m PARADAS: 10 paradas SERIE: “C” Con cuarto de máquinas y “S” Sin cuarto de máquinas EMBARQUES: Un embarque, doble embarque a 180º, doble embarque a 90º y triple embarque
