# Ascensor gearless de gran capacidad, modelo MP Mega de MP Ascensores

- Propiedad del archivo: CONSTRUNARIO
- Formato: FIEBDC-3/2012
- Programa: Construnario Versión 3.51
- Fecha de los precios: 05/08/2022
- Divisa: EUR

**MPMEGA** u Ascensor gearless de gran capacidad, modelo MP Mega de MP Ascensores
TIPO: Ascensor Gearless SUSPENSIÓN: 2:1 y 4:1 CARGA: 2000 kg hasta 6500 kg CAPACIDAD: De 26 hasta 86 personas VELOCIDAD: 1 m/s hasta 5000 kg 1,6 m/s hasta 2500 kg 0.5 m/s de 5500 kg a 6500 kg RECORRIDO: Hasta 50 m PARADAS: 16 paradas EMBARQUES: Un embarque y doble embarque a 180º SERIE: “C” Con cuarto de máquinas “S” Sin cuarto de máquina
