# Escalera automática modelo Colina de MP Ascensores. Tráfico medio/intenso

- Propiedad del archivo: CONSTRUNARIO
- Formato: FIEBDC-3/2012
- Programa: Construnario Versión 3.51
- Fecha de los precios: 05/08/2022
- Divisa: EUR

**COLINA** u Escalera automática modelo Colina de MP Ascensores. Tráfico medio/intenso
Escaleras mecánicas para centros comerciales, grandes superficies y aeropuertos con un tráfico real medio o intenso.
