# UNIDAD INTERIOR recuperador 800 m3/h

- Propiedad del archivo: CONSTRUNARIO
- Formato: FIEBDC-3/2012
- Programa: Construnario Versión 3.51
- Fecha de los precios: 11/03/2014
- Divisa: EUR

**VNM800HE** u UNIDAD INTERIOR recuperador 800 m3/h
Recuperador de energía entálpico marca Toshiba para sistemas VRF, con bypass, modelo VNM800HE. Caudal de aire (máx./alta/baja) 800/800/700 m³/h. Consumo eléctrico (máx./alta/baja) 383/353/300 W. Presión estática ext. (máx./alta/baja) 158/132/112 Pa. Nivel de presión sonora (máx./alta/baja) 38,5/37/35 dB(A). Eficiencia térmica (máx./alta/baja) 76,5/76,5/77,5 %. Rango de funcionamiento -10/40 °C. Dimensiones AlxAnxPr 400x1189x1189 mm. Peso 70 kg. Alimentación 220/240-1-50 (V-ph-Hz).
