# UNIDAD INTERIOR recuperador 800 m3/h con batería 6, 56 kW

- Propiedad del archivo: CONSTRUNARIO
- Formato: FIEBDC-3/2012
- Programa: Construnario Versión 3.51
- Fecha de los precios: 11/03/2014
- Divisa: EUR

**MMDVN802HEXE** u UNIDAD INTERIOR recuperador 800 m3/h con batería 6, 56 kW
Recuperador de energía entálpico marca Toshiba para sistemas VRF, con bypass y batería de expansión directa, modelo MMDVN802HEXE. Caudal de aire (máx./alta/baja) 800/800/640 m³/h. Consumo eléctrico (máx./alta/baja) 505/465/335 W. Presión estática ext. (máx./alta/baja) 120/100/100 Pa. Nivel de presión sonora (máx./alta/baja) 41/40/38 dB(A). Capacidad frigorífica 6,56 kW. Capacidad calorífica 8,61 kW. Eficiencia térmica (máx./alta/baja) 70/70/72,5 %. Rango de funcionamiento -10/40 °C. Dimensiones AlxAnxPr 430x1189x1739 mm. Peso 100 kg. Alimentación 220/240-1-50 (V-ph-Hz).
