# Distribuidor Y desde 6, 4 hasta 14, 1 HP

- Propiedad del archivo: CONSTRUNARIO
- Formato: FIEBDC-3/2012
- Programa: Construnario Versión 3.51
- Fecha de los precios: 11/03/2014
- Divisa: EUR

**RBMBY105E** u Distribuidor Y desde 6, 4 hasta 14, 1 HP.
Distribuidor frigorífico marca Toshiba de conexión en Y para el trazado de línea frigorífica de sistemas SMMSi, construido en cobre especial y con aislamiento incluido, modelo RBMBY105E Potencia de las unidades interiores conectadas desde 6,4 hasta 14,1 HP.
