# Distribuidor Y hasta 6, 3 HP

- Propiedad del archivo: CONSTRUNARIO
- Formato: FIEBDC-3/2012
- Programa: Construnario Versión 3.51
- Fecha de los precios: 11/03/2014
- Divisa: EUR

**RBMBY55FE** u Distribuidor Y hasta 6, 3 HP.
Distribuidor frigorífico marca Toshiba de conexión en Y para el trazado de línea frigorífica de sistemas SHRM, construido en cobre especial y con aislamiento incluido, modelo RBMBY55FE Potencia de las unidades interiores conectadas hasta 6,3 HP.
