# Kit de válvulas marca Toshiba

- Propiedad del archivo: CONSTRUNARIO
- Formato: FIEBDC-3/2012
- Programa: Construnario Versión 3.51
- Fecha de los precios: 11/03/2014
- Divisa: EUR

**MMDXV140** u Kit de válvulas marca Toshiba
Kit de válvulas marca Toshiba para baterías de expansión directa para climatizadores de aire, modelo MMDXV140.
