# Acelerante de fraguado en la fabricación de morteros, Acelcons de Satecma

- Propiedad del archivo: CONSTRUNARIO
- Formato: FIEBDC-3/2012
- Programa: Construnario Versión 3.51
- Fecha de los precios: 02/02/2023
- Divisa: EUR

**ACELCONS** kg Acelerante de fraguado en la fabricación de morteros, Acelcons de Satecma.
CARACTERÍSTICAS: ACELCONS es un aditivo líquido totalmente exento de cloruros, por lo que no produce corrosión sobre las armaduras con frecuencia presentes en los elementos prefabricados. Es un producto alcalino por lo que es necesario proteger las manos durante su empleo usando guantes de goma. APLICACIONES: ACELCONS como acelerante de fraguado, es de gran utilidad para acortar los tiempos de fraguado y endurecimiento de morteros en: Trabajos en presencia de agua (en los casos en que las afluencias de agua sean grandes se recomienda para reducirlas el empleo de nuestro fabricado PROQUICK obturador de vías de agua), obras y trabajos marítimos, prefabricados, etc. Muy recomendable su utilización en enfoscados donde sea necesario un fraguado rápido. Cuando se preparan morteros con bajas temperaturas, el empleo de ACELCONS mejora la resistencia a las heladas, al adelantar el comienzo del fraguado del cemento, fraguado que tiene lugar a través de reacciones de tipo exotérmico. En la elaboración de elementos prefabricados, mediante el empleo de ACELCONS se consiguen en menor tiempo las resistencias necesarias para proceder al desencofrado, lo que permite una mayor rotación de los moldes y con ello producciones mayores.
