# Fibras para el refuerzo de suelos industriales, B-Stratos 20 de Satecma

- Propiedad del archivo: CONSTRUNARIO
- Formato: FIEBDC-3/2012
- Programa: Construnario Versión 3.51
- Fecha de los precios: 02/02/2023
- Divisa: EUR

**BSTRATOS20** u Fibras para el refuerzo de suelos industriales, B-Stratos 20 de Satecma.
DESCRIPCIÓN B-STRATOS 20 son fibras de polipropileno de 20 mm de longitud y 10 µm, fácilmente dispersables y recomendadas su uso en hormigones para suelos civiles e industriales, cuando se desee reducir las fisuras por retracción de las masas en estado plástico. Las fibras están tratadas para mejorar el mojado y la dispersión con la pasta de cemento e incrementar la capacidad de contacto y adhesión entre fibras y el hormigón en estado sólido endurecido. CARACTERÍSTICAS * Peso reducido y fácil de aplicar. * Mayor resistencia química que el acero (ácidos, álcalis, sales, etc.) * Resistentes a los álcalis del cemento. * No se oxidan. No se pudren. * Propiedades hidrófugas. * Alta resistencia a la tracción. * Excelente adherencia a la matriz de hormigón. * Bajo módulo de elasticidad. * Controlan la retracción plástica, reduciendo la formación de fisuras. * Una dosificación de 0.6 kilos de fibras reemplaza 25 kilos de grapas metálicas. * Reducen las juntas de retracción.
