# Aditivo amasado de tecmadry® o de morteros cemento, Cryladit de Satecma

- Propiedad del archivo: CONSTRUNARIO
- Formato: FIEBDC-3/2012
- Programa: Construnario Versión 3.51
- Fecha de los precios: 02/02/2023
- Divisa: EUR

**CRYLADIT** l Aditivo amasado de tecmadry® o de morteros cemento, Cryladit de Satecma.
DESCRIPCIÓN: CRYLADIT es un compuesto de polímeros acrílicos modificados, concebido para su uso como aditivo de amasado de morteros de cemento Portland, que mejora las propiedades de dureza y adherencia a superficies de hormigón, ladrillo, piedra, etc. Los morteros preparados con CRYLADIT se pueden utilizar para exteriores e interiores, transmitiendo dureza y acelerando el curado. BENEFICIOS: * Mejora del aspecto externo del mortero aplicado. * Aumenta la dureza superficial del mortero aplicado. * Incrementa la adherencia de los morteros en superficies poco porosas.
