# Puerta cortafuego modelo RF30 de A&B. Medida de hoja: 2030 x 625. Para compartimentación de habitaciones en hoteles, residencias, etc

- Propiedad del archivo: CONSTRUNARIO
- Formato: FIEBDC-3/2012
- Programa: Construnario Versión 3.51
- Fecha de los precios: 04/11/2022
- Divisa: EUR

**RF30AB** u Puerta cortafuego modelo RF30 de A&B. Medida de hoja: 2030 x 625. Para compartimentación de habitaciones en hoteles, residencias, etc
Hoja: Fabricada con tableros de partículas (ISO-9002), y un bastidor perimetral de madera maciza que le confiere la rigidez necesaria.. Va forrada a ambas caras con tablero DM-M-1 chapado en madera. La hoja se suministra con tirada, cantos chapados y mecanizada de pernios, bisagra y cerradura. La hoja sin herrajes pesa aproximadamente 35 Kg. Y tiene un grosor estándar de 40 mm. Marco: Fabricado en maderas macizas o DM rechapado, según las necesidades. El marco incorpora una junta termoexpandente perimetral y se suministra mecanizado de pernios, cortado a inglete y en el ancho que requiera el tabique. Tapajuntas: Se suministra en tiras de 2.200 mm. (70x10) de DM rechapado en la madera que se solicite. Herraje: El Kit-Puerta, incorpora de fábrica una cerradura sistema antipánico, 3 ó 4 pernios, según medidas y una bisagra autocierre. Montaje: : A&B Maderas y Derivados, S.L., recomienda el sellado de holguras propias de instalación, con siliconas ignífugas o masillas intumescentes.
