# Puerta cortafuego modelo RF60 de A&B. Medida de hoja: 2030 x 625. Para sectorización de pasillos, escaleras, etc

- Propiedad del archivo: CONSTRUNARIO
- Formato: FIEBDC-3/2012
- Programa: Construnario Versión 3.51
- Fecha de los precios: 04/11/2022
- Divisa: EUR

**RF60AB** u Puerta cortafuego modelo RF60 de A&B. Medida de hoja: 2030 x 625. Para sectorización de pasillos, escaleras, etc
Hoja: Fabricada con tableros de partículas (ISO-9002), y un bastidor perimetral de madera maciza de alta densidad, dicho bastidor incorpora una junta termoexpandente vista en el canto de la hoja. Las hojas van forradas a ambas caras con tableros de DM-M-l, chapados en madera. Se suministra con tirada y cantos chapados, va mecanizada de pernios, bisagra y cerradura. La hoja sin herrajes pesa aproximadamente 58 Kg. Y tiene un grosor estándar de 54 mm. Marco: Fabricados en maderas macizas o DM rechapado, según las necesidades. Se suministra mecanizado de pernios, cortado a inglete y en el ancho que requiera el tabique. Tapajuntas: Se suministra en tiras de 2200 mm.(70xl0) de DM, rechapado en la madera que se solicite. Herraje: El Kit-puerta incorpora de fábrica una cerradura sistema antipánico, 3 ó 4 pernios y una bisagra autocierre. Montaje: A&B Maderas y Derivados, S.L., recomienda el sellado de holguras propias de instalación, entre premarco y marco con siliconas ignífugas o masillas intumescentes.
