# Sumidero sifónico vertical, referencia 6020 de Abanilla. Medidas: (150 mm x 150 mm) – 50/75 mm

- Propiedad del archivo: CONSTRUNARIO
- Formato: FIEBDC-3/2012
- Programa: Construnario Versión 3.51
- Fecha de los precios: 04/11/2022
- Divisa: EUR

**6020ABA** u Sumidero sifónico vertical, referencia 6020 de Abanilla. Medidas: (150 mm x 150 mm) – 50/75 mm
Medidas: (150 mm x 150 mm) – 50/75 mm
