# Sifón botella extensible con toma, referencia 6513 de Abanilla. Medidas: 1 1/2? – 40 mm

- Propiedad del archivo: CONSTRUNARIO
- Formato: FIEBDC-3/2012
- Programa: Construnario Versión 3.51
- Fecha de los precios: 04/11/2022
- Divisa: EUR

**6513ABA** u Sifón botella extensible con toma, referencia 6513 de Abanilla. Medidas: 1 1/2? – 40 mm
Medidas: 1 1/2? – 40 mm
