# Módulo prefabricado de aula, 60 m2, de ABC Arquitectura. Disponible en venta o alquiler

- Propiedad del archivo: CONSTRUNARIO
- Formato: FIEBDC-3/2012
- Programa: Construnario Versión 3.51
- Fecha de los precios: 30/08/2022
- Divisa: EUR

**AULA60ABC** u Módulo prefabricado de aula, 60 m2, de ABC Arquitectura. Disponible en venta o alquiler
- Aula de 60m2 para 15 niños manteniendo distancia social - 4 unidades de MSN 15 - 2 unidades de split AACC de 3.000 fr. - 1 Puesto voz y datos - Marquesinas exteriores de lamas blancas en las ventanas - Tablero + aislamiento Suelo pvc - Doble cubierta - Techos microperforado - Pantallas de led de 120 cm - TRASDOSADO DE FACHADA DE PANEL LISO
