# Módulo prefabricado estándar modelo MSN 15 San de ABC Arquitectura. 14,79 m2

- Propiedad del archivo: CONSTRUNARIO
- Formato: FIEBDC-3/2012
- Programa: Construnario Versión 3.51
- Fecha de los precios: 30/08/2022
- Divisa: EUR

**MSN15San** u Módulo prefabricado estándar modelo MSN 15 San de ABC Arquitectura. 14,79 m2
Medidas del modelo MSN 15 San Longitud: 6,06 m Anchura: 2,44 m Altura interior: 2,50 m Altura exterior: 2,83 m Superficie: 14,79 m2
