# Sellador para mármol y granito, referencia Antihumedad WB de Abrasivos Aguila

- Propiedad del archivo: CONSTRUNARIO
- Formato: FIEBDC-3/2012
- Programa: Construnario Versión 3.51
- Fecha de los precios: 04/11/2022
- Divisa: EUR

**AntihumedadWB** l Sellador para mármol y granito, referencia Antihumedad WB de Abrasivos Aguila
ANTIHUMEDAD WB es un sellador hidrofugante para mármol y granito. Producto base agua con una alta capacidad de impermeabilización, sin olor. Es eficaz para el tratamiento de superficies exteriores, ofreciendo una muy buena protección contra la penetración de agua y suciedad.
