# Abrasivo para el calibrado, pre-calibrado y pulido de granito, referencia FICKERT F130 de Abrastone

- Propiedad del archivo: CONSTRUNARIO
- Formato: FIEBDC-3/2012
- Programa: Construnario Versión 3.51
- Fecha de los precios: 30/08/2022
- Divisa: EUR

**FICKERT F130** u Abrasivo para el calibrado, pre-calibrado y pulido de granito, referencia FICKERT F130 de Abrastone
Abrasivo destinado para el calibrado, pre-pulido y pulido del granito. Este producto está formulado a base de resinas técnicas y diamantes sintéticos. Granulometría disponible: 80 120 220 320 400 600 800 1200 1500
