# Sistema epoxidíco para reforzar la parte posterior de la piedra natural, referencia Abrapox de Abrastone

- Propiedad del archivo: CONSTRUNARIO
- Formato: FIEBDC-3/2012
- Programa: Construnario Versión 3.51
- Fecha de los precios: 30/08/2022
- Divisa: EUR

**ABRAPOX** km Sistema epoxidíco para reforzar la parte posterior de la piedra natural, referencia Abrapox de Abrastone
Sistema epoxidíco para reforzar la parte posterior de la piedra natural, junto con la maya de fibra de vidrio para dotar al material de mayor estructura
