# Cortacésped compacto, referencia RM 253 de Stihl

- Propiedad del archivo: CONSTRUNARIO
- Formato: FIEBDC-3/2012
- Programa: Construnario Versión 3.51
- Fecha de los precios: 04/11/2022
- Divisa: EUR

**RM253** u Cortacésped compacto, referencia RM 253 de Stihl
El nuevo cortacésped RM 253 T tiene muchas características interesantes: 51 cm de ancho de corte, gran recogedor de hierba (55 litros) con indicador del nivel de llenado y un potente motor OHV. Recomendado para aprox. 1800 m². La carcasa de acero asegura una larga vida útil a la máquina. Además, dispone de tracción y neumáticos con perfil, que permiten avanzar en el trabajo con gran rapidez.
