# Calderas de biomasa de Aningas. Bajo consumo energético

- Propiedad del archivo: CONSTRUNARIO
- Formato: FIEBDC-3/2012
- Programa: Construnario Versión 3.51
- Fecha de los precios: 31/08/2022
- Divisa: EUR

**CALBIOANIN** u Calderas de biomasa de Aningas. Bajo consumo energético
Aceite térmico Agua caliente Agua sobrecalentada Utilizando los subproductos que la propia industria genera se puede obtener energía térmica, con el consiguiente ahorro de combustibles derivados del petróleo. Tipos de hogares: En función de la biomasa disponible (origen, humedad, composición, granulometría,...): Prefabricados, monoblock, cilíndricos verticales o horizontales. Enterrados: Parrillas inclinadas fijas Parrillas móviles
