# Baldosas porcelánicas, referencia G-3520 de la serie Equinox de Apavisa. Formatos: 162x324; 120x260; 60x260; 120x120; 60x120; 50x100

- Propiedad del archivo: CONSTRUNARIO
- Formato: FIEBDC-3/2012
- Programa: Construnario Versión 3.51
- Fecha de los precios: 04/11/2022
- Divisa: EUR

**G-3520** m2 Baldosas porcelánicas, referencia G-3520 de la serie Equinox de Apavisa. Formatos: 162x324; 120x260; 60x260; 120x120; 60x120; 50x100
Equinox, una de las colecciones por excelencia de Apavisa, inspirada en los cementos extendidos a mano es una colección muy versátil, adecuada tanto para pavimentar como para revestir superficies y capaz de interpretar con autoridad estilos y diferentes espacios.
