# Baldosa para exterior de gres porcelánico, referencia G-9234 de la serie Emotion de Apavisa. Acabado: antideslizante

- Propiedad del archivo: CONSTRUNARIO
- Formato: FIEBDC-3/2012
- Programa: Construnario Versión 3.51
- Fecha de los precios: 04/11/2022
- Divisa: EUR

**G-9234** m2 Baldosa para exterior de gres porcelánico, referencia G-9234 de la serie Emotion de Apavisa. Acabado: antideslizante
Con un aspecto délabré es la pieza ideal para ambientes encantadores. Emotion remodela el concepto de materia mezclando el gusto retro del cemento con una fina trama textil. Su propuesta incluye distintas tonalidades y formatos.
