# Programador de riego para 4 zonas, referencia C1104 de Altadex

- Propiedad del archivo: CONSTRUNARIO
- Formato: FIEBDC-3/2012
- Programa: Construnario Versión 3.51
- Fecha de los precios: 11/11/2022
- Divisa: EUR

**C1104** u Programador de riego para 4 zonas, referencia C1104 de Altadex
Los programadores le permiten automatizar por completo el riego o hacerlo de forma semiautomática o manual, para cubrir todas sus necesidades. Simplicidad en diseño, máxima flexibilidad en su programación. Adaptable a sistemas que requieran bomba. De uso en interiores y exteriores. Insertando dos baterías alcalinas AA usted puede programarlo antes de instalarlo en su ubicacián permanente. Memoria no volátil: la programación no se pierde en caso de corte de suministro eléctrico.
