# Adaptador rosca hembra bimateria, referencia C2421 de Altadex. 1/2? + 3/4?

- Propiedad del archivo: CONSTRUNARIO
- Formato: FIEBDC-3/2012
- Programa: Construnario Versión 3.51
- Fecha de los precios: 31/08/2022
- Divisa: EUR

**C2421** u Adaptador rosca hembra bimateria, referencia C2421 de Altadex. 1/2? + 3/4?
Permite la conexión del grifo a la manguera.
