# Pistola larga de metal, riego multifunción, referencia AMT40 de Altadex

- Propiedad del archivo: CONSTRUNARIO
- Formato: FIEBDC-3/2012
- Programa: Construnario Versión 3.51
- Fecha de los precios: 11/11/2022
- Divisa: EUR

**AMT40** u Pistola larga de metal, riego multifunción, referencia AMT40 de Altadex
Dispone de gatillo bloqueable y de adaptador para enlace rápido. Tipo de riego: Multifunción.
