# Pozo de bombeo prefabricado, modelo POMPAC® de Aquatreat. A medida

- Propiedad del archivo: CONSTRUNARIO
- Formato: FIEBDC-3/2012
- Programa: Construnario Versión 3.51
- Fecha de los precios: 11/11/2022
- Divisa: EUR

**POMPAC** u Pozo de bombeo prefabricado, modelo POMPAC® de Aquatreat. A medida
Los pozos de bombeo prefabricados POMPAC son la solución más económica y cómoda de instalar, para bombear aguas residuales. Los pozos POMPAC se diseñan a medida en función de las necesidades de caudal, altura, distancia de bombeo, grado de control deseado, tipología del agua a impulsar y espacio disponible. Podemos fabricar nuestros POMPAC en acero al carbono, acero inoxidable o PRFV. Los POMPAC se complementan con diferentes accesorios adaptados a las necesidades de los usuarios como rejas de desbaste manuales, cámara seca con la valvulería premontada, rebosaderos, tapas con barras anticaídas, escaleras, sistemas de comunicación GSM, etc… Ideales para lugares con niveles freáticos altos y/o de difícil construcción. Son de rápida instalación, ya que el pozo llega a obra totalmente montado. Frecuentemente son necesarios para bombear las aguas hasta la entrada de una depuradora. Equipos diseñados a medida adaptables prácticamente a cualquier situación. INSTALACIÓN Y MANTENIMIENTO DE POZOS DE BOMBEO La instalación enterrada del pozo es la que produce un menor impacto visual y en la práctica es el tipo de instalación habitual. El proceso de instalación tan sólo requiere una mínima obra civil. En determinadas circunstancias también es posible instalar el POMPAC en superficie como por ejemplo en aquellas obras donde el agua llega a cotas por encima del suelo y/o excavar no es posible o es muy costoso. Ejemplos típicos de estos casos son los sótanos o parkings de edificios. Una vez colocado y realizadas las conexiones oportunas, nuestro SAT realiza la puesta en marcha, probando la maniobra y dejando el equipo funcionando en pocas horas. La configuración de nuestros equipos facilita los trabajos de mantenimiento del pozo de bombeo POMPAC, que puede realizarse siempre desde el exterior. No se vaciará el depósito para realizar tareas de mantenimiento ni revisión de las bombas y valvulería, minimizando costes al cliente así como el riesgo para las personas que se ahorrarán trabajar en el interior de un espacio confinado
