# Estanterías de pasillo muy estrecho AVN de AR Storage

- Propiedad del archivo: CONSTRUNARIO
- Formato: FIEBDC-3/2012
- Programa: Construnario Versión 3.51
- Fecha de los precios: 11/11/2022
- Divisa: EUR

**ESTAVN** u Estanterías de pasillo muy estrecho AVN de AR Storage
Las Estanterías de pasillo estrecho para palets combinan las ventajas de las estanterías convencionales y compactas para conseguir un sistema de almacenaje con gran ahorro del espacio disponible, pero manteniendo el acceso directo a todas las unidades de carga almacenadas. En las estanterías VNA de pasillo estrecho el acceso a los palets se realiza a través de los reducidos pasillos mediante carretillas elevadoras diseñadas especialmente para este sistema de almacenaje. Las dimensiones de la carretilla o montacargas permiten su correcto desplazamiento dentro del pasillo, generalmente ayudada por un sistema de guiado a ambos lados del pasillo o en el suelo que hace más seguros los movimientos. El sistema de pasillos estrechos también permite su adaptación a necesidades de picking o recogida de pedidos, para los que se utiliza otro tipo de equipo de manutención. Se trata de un sistema de alta eficacia y resistencia, montaje sencillo y con la capacidad para regular y adaptar de los niveles de carga en función de la mercancía a almacenar, en términos de peso y volumen.
