# Estanterías Cantilever de AR Storage. Grandes cargas

- Propiedad del archivo: CONSTRUNARIO
- Formato: FIEBDC-3/2012
- Programa: Construnario Versión 3.51
- Fecha de los precios: 11/11/2022
- Divisa: EUR

**CANTIAR** u Estanterías Cantilever de AR Storage. Grandes cargas
Las estanterías Cantilever son las más adecuadas para almacenar cargas largas y voluminosas a granel: como pueden ser tubos, vigas, etc. Este tipo de solución específica está compuesta por base, columnas y brazos voladizos de gran resistencia y versatilidad.
